# L499 / DS Heltersberg - WFB
Angebotsaufforderung (GAEB DA XML 3.2, DA83)
Projekt: A32-26-0012
Währung: EUR
Vergabeart: Öffentliche Ausschreibung
Eröffnung: 11.09.2026 08:30:00
Ende der Zuschlagsfrist: 12.10.2026
Auftraggeber: LBM Kaiserslautern, Landesbetrieb Mobilität Kaiserslautern, LBM KL, Morlauter Str.20, 67657 Kaiserslautern, Morlauterer Straße 20, 67657 Kaiserslautern, Telefon 0631 3631-0, E-Mail lbm@lbm-kaiserslautern.rlp.de
Erstellt mit: GXML Toolbox V3.3 R20210630, iTWO_64 V12.0.618, 21.08.2026

## 2 L499 / DS Heltersberg - WFB VS
Datum: 21.08.2026

### Bereich 00 VERKEHRSSICHERUNG

#### Abschnitt 00.00 BAUSTELLENEIN./-RÄUMUNG/ KOORD.

**00.00.0001 Baustelle einrichten Sämtl.LV-Abschn.*Zufahrt vorh.**
*** Pauschalposition
StL-Nr. 1910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch
Leistungsbereichkatalog: 101

**00.00.0002 Baustelle räumen Sämtl. LV-Abschn.**
*** Pauschalposition
StL-Nr. 1910111201
Baustelle von allen Geräten, Anlagen, Einrichtungen und
dgl. räumen. Benutzte Flächen und Wege entsprechend dem
ursprünglichen Zustand herrichten. Soweit nicht für
bestimmte Leistungen für das Räumen der Baustelle gesonderte Positionen im Leistungsverzeichnis enthalten
sind, gilt die Pauschale
für alle Leistungen sämtlicher Abschnitte des Leistungsverzeichnisses.
Menge: 1,000 Psch
Leistungsbereichkatalog: 101

**00.00.0003 SIGE-Koordinator unterstützen.**
*** Pauschalposition
SIGE-Koordinator unterstützen.
Sicherheits- und Gesundheitsschutzkoordinator der Gesamtmaßnahme während der Ausführung des Bauvorhabens (ab Auftragserteilung) unterstützen.
Dem Sicherheits- und Gesundheitschutzkoordinator
(SiGeKo) der Gesamtmaßnahme sind alle erforderlichen Plan- und sonstigen Unterlagen, sowie notwendige
Informationen frühest möglich zur Verfügung zu stellen.
An Besprechungen und Baustellenbegehungen mit dem
SiGeKo und dem AG ist teilzunehmen.
Die Höhe der Abschlagszahlungen richtet sich nach dem
zeitlichen Fortschritt der Baumaßnahme bezogen auf die
Gesamtbauzeit.
Menge: 1,000 Psch

**00.00.0004 Koordinierung Verkehrssicherung**
*** Pauschalposition
Koordinierung Verkehrssicherung
Eigenständige und rechtzeitige Koordinierung der
Arbeiten, Termine und Abläufe aller Leistungen mit der
Straßenbaufirma, dem AG, sonstigen am Bau Beteiligten
und der Verkehrsbehörde.
Die Leistungen sind so zu optimieren, dass es keine
Verzögerungen im Bauablauf gibt.
Ständige Absprachen und Abstimmungen insbesondere mit
dem AG und der Straßenbaufirma sind einzukalkulieren.
Diese Position gilt für die gesamte Baumaßnahme
(Verkehrssicherung) und wird nur einmal vergütet.
Menge: 1,000 Psch

**00.00.0005 Zustandserfassung Durchführung der**
*** Pauschalposition
Zustandserfassung
Durchführung der Zustandserfassung für die Errichtung
der Verkehrssicherung vor Baubeginn.
Diese ist unter Beteiligung des AG vor Beginn der Arbeiten durchzuführen.
Aufstellorte der Anlagen und Einrichtungen unter
Einhaltung des notwendigen Schutzniveaus,freizuhaltende
Flächen, Ein- und Ausfahrten unter Berücksichtigung der Verkehrsverhältnisse auf der Baustelle.
Menge: 1,000 Psch

#### Abschnitt 00.01 VERKEHRSSICHERUNG

*Hinweis: bis zur OZ 00.01.0003. Schilder*
bis zur OZ 00.01.0003.
Schilder zur Vorankündigung

**00.01.0001 Verkehrstafel aufbauen und abbauen Typ RA2 Höhe 2,20 m**
StL-Nr. 21105240992093
Verkehrstafel aufbauen und abbauen. Vorhalten, Kontrolle, Wartung und Instandsetzung werden gesondert
vergütet. Aufstellvorrichtung nach statischen Erfordernissen. Vorübergehende Verkehrssicherungsmaßnahmen
durchführen. 70 v.H. des Preises werden nach Aufbau,
der Rest nach Abbau vergütet.
Verkehrstafel '= Vorankündigungstafel zur Ankündigung
einer Vollsperrung aufstellen und mit Sperrungsbeginn
beseitigen. Für das Aufstellen und Beseitigen aller
 gemäß Verkehrskonzept vorgesehenen Plantafeln.
Die Plantafeln zur Ankündigung der Vollsperrung
sind 14 Tage vor Beginn der jeweiligen Sperrung
aufzustellen und mit Sperrungsbeginn abzubauen. Die
zusätzliche Anfahrt wird nicht gesondert vergütet.
Vorankündigungstafeln gemäß Anlage  4.1 & 4.5  der "Sonstigen Anlagen"'

Größe 'Rechteck, H X B = 1600 x 1250 mm und 2000 x 1250 mm.'

Retroreflektierend mit Folie Klasse RA2.
Aufstellvorrichtung 'nach Wahl des AN.'

Aufstellhöhe über der Verkehrsfläche = 2,20 m.
Menge: 2,000 St
Leistungsbereichkatalog: 105

**00.01.0002 Verkehrstafel vorhalten wie Vorposition**
StL-Nr. 2110524301
Verkehrstafel vorhalten, warten und instand setzen. Vo-
rübergehende Verkehrssicherungsmaßnahmen durchführen.
Die Kontrolle wird gesondert vergütet.
Verkehrstafel wie in Vorposition beschrieben.
Menge: 28,000 Std
Leistungsbereichkatalog: 105

**00.01.0003 Kontrolle d. Verkehrss. an Arb.st. einmal täglich**
StL-Nr. 2110590519
Kontrolle der Verkehrssicherung an Arbeitsstellen
einschließlich temporärer Verkehrsschilder,
vorübergehender Markierungen, transportabler Lichtsignalanlagen, baulicher Leitelemente und transportabler
Schutzeinrichtungen gemäß ZTV-SA durchführen. Die Kontrolle ist unmittelbar nach deren Durchführung zu erfassen und zu dokumentieren. Arbeits- und Hilfsmittel
sind vom AN zu stellen und dem AG jederzeit zugänglich
zu machen. Die Kontrolle der Umleitungsstrecke wird gesondert vergütet.
Kontrolle einmal täglich.
Dokumentation der Kontrolle 'Protokolle der Bauüberwachung zweimal wöchentlich übergeben.'
Menge: 14,000 d
Leistungsbereichkatalog: 105

*Hinweis: bis zur OZ 00.01.0007..: beziehen*
bis zur OZ 00.01.0007..: beziehen sich auf die Einrichtung der Vollsperrung an Arbeitsstelle und Umleitungsstelle in beiden Bauabschnitten.

**00.01.0004 Verkehrssich. läng. Dauer aufbauen Arb.st.u. Uml.str*Verk.konzept AG**
*** Pauschalposition
StL-Nr. 2110510532909000
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle und Umleitungsstrecke.
Nach Verkehrskonzept des AG.
Vorhandene Verkehrsschilder 'siehe Anlage 4.3 und 4.7
 der "Sonstige Anlagen" außer Kraft setzen
(1,2,3,4,5,6).'

Für Verkehrsführungsphase 'Vollsperrung der beiden Bauabschnitte, siehe Anlage 4.1 bis 4.8 der "
Sonstige Anlagen".
Das Aufstellen und Vorhalten der Vorankündigungstafeln wird gesondert vergütet.'
Menge: 1,000 Psch
Leistungsbereichkatalog: 105

**00.01.0005 Verkehrssich. läng. Dauer vorhalten wie Vorposition**
StL-Nr. 2110511019
Verkehrssicherung längerer Dauer vorhalten, warten, instand setzen und betreiben. Vorübergehende Verkehrssicherungsmaßnahmen durchführen. Die Kontrolle der Verkehrssicherung wird gesondert vergütet.
Verkehrssicherung wie in Vorposition beschrieben.
Für Verkehrsführungsphase 'der beiden Bauabschnitte.'
Menge: 18,000 d
Leistungsbereichkatalog: 105

**00.01.0006 Verkehrssicherung an Arbeitsstellen**
*** Pauschalposition
Verkehrssicherung an Arbeitsstellen und Umleitungsstrecke abbauen.
Vorübergehende Verkehrssicherungsmaßnahmen
durchführen. Vorübergehende Markierung entfernen, transportable Lichtsignalanlage, bauliches Leitelement,
mobile Stauwarnanlage, LED-Anzeigetafel und transportable Schutzeinrichtung abbauen werden gesondert
vergütet.
Vorhandene Verkehrsschilder nach Unterlagen des AG(siehe Anlage 2 der "sonstigen Anlagen") wieder in
Kraft setzen.
Für Verkehrsführungsphase - Bauphase: der beiden Bauabschnitte.
Menge: 1,000 Psch

**00.01.0007 Verk.sich. kürzerer Dauer durchf.*bew. Arbeitsst. über 4 bis 8 Std.*bei Tageslicht**
StL-Nr. 2110513590302100
Verkehrssicherung an Arbeitsstellen von kürzerer Dauer
betriebsfertig aufbauen, vorhalten, warten, instand
setzen, betreiben und abbauen. Vorübergehende Verkehrssicherungsmaßnahmen durchführen.
Nach RSA, Regelplan 'CII/3 (siehe Anlage 4.4 und 4.8 der "Sonstigen Anlagen."'

Für bewegliche Arbeitsstelle.
Gesamtdauer der Verkehrsführung über 4 Std. bis 8 Std.
Bei Tageslicht.
Menge: 2,000 St
Leistungsbereichkatalog: 105

**00.01.0008 Kontrolle der Verkehrssicherung an**
Kontrolle der Verkehrssicherung an Arbeitsstellen und
der Umleitungsstrecke einschließlich temporärer Verkehrsschilder, vorübergehender Markierungen, transportabler Lichtsignalanlagen, baulicher
Leitelemente und transportabler Schutzeinrichtungen gemäß ZTV-SA durchführen.
Die Kontrolle ist unmittelbar während der Durchführung zu erfassen und zu dokumentieren.
Arbeits- und Hilfsmittel sind vom AN zu stellen und dem AG jederzeit zugänglich zu machen.
Kontrolle zweimal täglich, an arbeitsfreien Tagen einmal täglich.
Die Kontrolle der Baustelle ist im Rahmen eines vollständigen Umlaufs der Baustelle durchzuführen.
Für die Durchführung und Dokumentation der Kontrollen ist eine geeignete digitale Anwendung einzusetzen. Diese muss mindestens folgende Funktionen ermöglichen:

GPS-gestützte Aufzeichnung der tatsächlich kontrollierten Strecke, auch bei fehlender oder unterbrochener Internetverbindung (Offline-Modus),
GPS-gestützte Erfassung und Dokumentation der Kontrollpunkte,
Protokollierung der kontrollierten Strecke,
Erfassung und Dokumentation festgestellter Mängel, Schäden und erforderlicher Maßnahmen,
Erstellung einer Fotodokumentation mit Zuordnung zu den jeweiligen Kontrollpunkten bzw. Feststellungen,
vollständige digitale Erstellung und Speicherung der Kontrolldokumentation,
Export der Kontrolldokumentation in einem gängigen digitalen Format.
Die Kontrolldokumentation muss mindestens Angaben zum Datum und zur Uhrzeit der Kontrolle, zur kontrollierten Strecke, zu den Kontrollpunkten, zu den festgestellten Schäden bzw. Mängeln, zu den veranlassten oder erforderlichen Maßnahmen sowie eine entsprechende Fotodokumentation enthalten.

Die vollständig erstellten Kontrollprotokolle sind der Bauüberwachung mindestens einmal pro Woche in digitaler Form zu übermitteln.
Menge: 18,000 d

**00.01.0009 Verkehrsrechtliche Anordnung einh.**
*** Pauschalposition
StL-Nr. 2110592099
Verkehrsrechtliche Anordnung für Einrichtung und Be-
trieb der Verkehrssicherung sämtlicher Abschnitte des
Leistungsverzeichnisses nach Unterlagen des AG einholen
und zugehörige Unterlagen erstellen. Erforderliche
Ortsbesichtigungen zur Erstellung der Planunterlagen
durchführen.
Anfallende Gebühren 'siehe Baubeschreibung Punkt 3.1.'
Menge: 1,000 Psch
Leistungsbereichkatalog: 105
